# Sensor de proximidad inductivo, acero inoxidable M6.7, cable de 2 m de Carlo Gavazzi

- Propiedad del archivo: CONSTRUNARIO
- Formato: FIEBDC-3/2012
- Programa: Construnario Versión 3.51
- Fecha de los precios: 03/11/2022
- Divisa: EUR

**EI06001** u Sensor de proximidad inductivo, acero inoxidable M6.7, cable de 2 m de Carlo Gavazzi
Sensor de proximidad inductivo, acero inoxidable M6.7, cable de 2 m, Sn 1 mm, montaje empotrado, Namur NC, tensión de alimentación 7-9 V CC, corriente de salida máx. 9,35 mA, frecuencia de conmutación máx. 2000 Hz, temperatura de funcionamiento -25 C - +70 C, IP67 .
