# Cortina de aire, montaje horizontal, referencia AGIH6000WL de AVC. Batería de agua a baja temperatura

- Propiedad del archivo: CONSTRUNARIO
- Formato: FIEBDC-3/2012
- Programa: Construnario Versión 3.51
- Fecha de los precios: 03/11/2022
- Divisa: EUR

**AGIH6000WL** u Cortina de aire, montaje horizontal, referencia AGIH6000WL de AVC. Batería de agua a baja temperatura
Montaje en horizontal con batería de agua a baja temperatura (< 80ºC IP 54) (calefacción). Altura de instalación recomendada 6 m La AGI es una cortina de aire robusta de montaje en horizontal o en vertical para puertas grandes, como las de centros logísticos, muelles de carga y almacenes. Con sus potentes ventiladores y su elevada protección, resulta especialmente adecuada para los entornos industriales. Fácil instalación con barras de suspensión roscadas que se sujetan a las tuercas fijas de la partes superior. Anchura de instalación recomendada 6-8 m. (2 unidades una a cada lado). Rejilla de descarga orientable que permite dirigir el aire de manera que el efecto de cortina sea óptimo. AGI6000: Carcasa anticorrosión de chapa termogalvanizada y paneles de acero pintados al polvo. Color gris, RAL9006.
