# Conector tipo mini USB 5 pins de Eurotronix

- Propiedad del archivo: CONSTRUNARIO
- Formato: FIEBDC-3/2012
- Programa: Construnario Versión 3.51
- Fecha de los precios: 14/11/2022
- Divisa: EUR

| Código | Ud | Descripción |
|---|---|---|
| MINIUSB | u | Conector tipo mini USB 5 pins de Eurotronix |
