# Caja para teclado, referencia P201C-IP68de Eurotronix. 64 x 58 x 35

- Propiedad del archivo: CONSTRUNARIO
- Formato: FIEBDC-3/2012
- Programa: Construnario Versión 3.51
- Fecha de los precios: 14/11/2022
- Divisa: EUR

| Código | Ud | Descripción |
|---|---|---|
| P201CIP68 | u | Caja para teclado, referencia P201C-IP68de Eurotronix. 64 x 58 x 35 |
