# Cables de suspensión de acero TYCLIFT 6FC de Cyesa. ĝ cable 8 a 20 mm. Para ascensores

- Propiedad del archivo: CONSTRUNARIO
- Formato: FIEBDC-3/2012
- Programa: Construnario Versión 3.51
- Fecha de los precios: 14/11/2022
- Divisa: EUR

| Código | Ud | Descripción |
|---|---|---|
| TYCLIFT 6FC | m | Cables de suspensión de acero TYCLIFT 6FC de Cyesa. ĝ cable 8 a 20 mm. Para ascensores |
