# Eslinga cable de acero Modelo 1 de Cyesa. ø cable 3 a 59 mm

- Propiedad del archivo: CONSTRUNARIO
- Formato: FIEBDC-3/2012
- Programa: Construnario Versión 3.51
- Fecha de los precios: 14/11/2022
- Divisa: EUR

| Código | Ud | Descripción |
|---|---|---|
| MODELO1ESLING | m | Eslinga cable de acero Modelo 1 de Cyesa. ø cable 3 a 59 mm |
