# Ascensor eléctrico modelo PL700 de la serie ION de Fain. 2 personas, 1 embarque - Cabina Elegance - de Fain

- Propiedad del archivo: CONSTRUNARIO
- Formato: FIEBDC-3/2012
- Programa: Construnario Versión 3.51
- Fecha de los precios: 16/11/2022
- Divisa: EUR

**PL700Elegance** u Ascensor eléctrico modelo PL700 de la serie ION de Fain. 2 personas, 1 embarque - Cabina Elegance - de Fain
Ascensor ION modelo PL700 de FAIN para dos personas con una puerta de embarque con cabina Elegance. ION está construido casi en su totalidad en acero ligero de alta resistencia. El nuevo diseño reduce el peso total del equipo en más de un 30%, contribuyendo a moderar significativamente el consumo energético. Un mayor confort Al eliminar los cables metálicos convencionales, obtenemos un funcionamiento más suave y silencioso. No existe fricción entre elementos metálicos. Nuestras poleas de reenvío están construidas en Optamida, un material de nueva generación que ofrece gran durabilidad y ligereza. Mayor seguridad Un sistema de rescate operado por baterías con monitorización electrónica de la velocidad, permite un rescate rápido y seguro de los pasajeros en caso de un corte en el suministro eléctrico. El sistema de monitorización continua de los cables DYNAFAIN, permite detectar cualquier anomalía en la tensión individual de los mismos las 24h del día y permite realizar un seguimiento de su longevidad. Un sistema de haces de rayos infrarrojos actúa como una cortina de seguridad invisible. Cuando un obstáculo interrumpe esta barrera infrarroja, el sistema reabre la puerta. Mejor estética y menos ruido Nuestros ingenieros han reducido el tamaño de la maniobra hasta conseguir situarla en el marco de la puerta de rellano de la última planta. Ahora la electrónica de su ascensor queda totalmente invisible. Una máquina sin engranajes con un menor número de piezas móviles, reduce el desgaste al mínimo e incrementa la durabilidad de los componentes. Las lámparas led poseen una vida útil extremadamente larga. Duran hasta 20 veces más que las bombillas convencionales y consumen mucha menos energía. Todos los techos, pulsadores e iluminación de hueco del ION están construidos con tecnología led. Además, hemos eliminado todos los elementos electromecánicos (contactores), consiguiendo un conjunto totalmente silencioso. Sin duda un gran avance tecnológico para la industria del ascensor y una gran noticia para los vecinos de la última planta. ... Características técnicas: Dimensiones del hueco: Pasajeros en cabina: Capacidad (Kg): .... Ventajas: - Seguridad: - Ruido: - Fiabilidad: - Precisión: - Rapidez: Conectividad: Accesorios y Acabados: - Cabina .... - Botonera: ....
