# Puerta corredera automática antipánico integral, modelo con perfilería enmarcada y ajunquillada de 45x68 - modelo Antipánico de Erreka

- Propiedad del archivo: CONSTRUNARIO
- Formato: FIEBDC-3/2012
- Programa: Construnario Versión 3.51
- Fecha de los precios: 17/11/2022
- Divisa: EUR

**ANTIPAN_ERR** u Puerta corredera automática antipánico integral, modelo con perfilería enmarcada y ajunquillada de 45x68 - modelo Antipánico de Erreka
Puerta corredera automática antipánico integral, modelo con perfilería enmarcada y ajunquillada de 45x68 - modelo Antipánico de Erreka Puerta corredera automática corredera antipánico integral de ...(1), con perfilería enmarcada y ajunquillada COMPACT SENDO fabricada para permitir el abatimiento completo de todas las hojas móviles y fijas, y permitir la apertura máxima del ancho de paso libre, con perfilería ajunquillada de 45mm de anchura adecuada para su instalación en salidas de emergencia para cumplir las exigencias en cuanto a seguridad de la norma EN 16005, con perfiles de cierre y solape redondeados para evitar daños en caso de atrapamiento o impacto, paso libre de ...x... mm(2) con hojas móviles de ...x... mm y medidas de hojas fijas de ...x...mm, para hueco total de ...x...mm. Perfilería de gran robustez con gran resistencia al impacto, y carga del viento siguiendo la norma EN 16361, que permite el acristalamiento de vidrios laminados de entre 6 y 12mm de espesor. Sistema de acristalamiento ajunquillado favoreciendo el plazo de entrega y montaje Operador ERREKA modelo Global 4 para tráfico intenso con motor reductor Dunkermotoren con sensor de temperatura, control electrónico microprocesador de lazo cerrado PID, con procesador de última generación diseñado para aplicaciones de alta seguridad. UNE-EN 16005 nivel de prestacions "d", que asegura la apertura de la puerta en caso de caída de corriente o de una emergencia y los sistemas de seguridad están monitorizados para que, en caso de fallo de componentes críticos , las puertas se abran y avisen del fallo. El operador chequea que la carga de las baterías sea suficiente para asegurar por lo menos una apertura en caso de fallo. Estructura de diseño auto portante para la sujeción del automatismo, fabricado con aluminio de primera extrusión para garantizar la uniformidad de los diferentes colores, así como una correcta fijación de los elementos. Kit de guía para suelo compuesto de perfil de aluminio y perfiles de PVC para perfilería Antipánico integral para el guiado de hojas móviles. Sensor infrarrojo activo para detección y apertura, tanto en el exterior como en el interior, con gran capacidad para regulación de campo de detección, incluye fotocélula tipo cortina para una mejor protección anti atrapamiento, montaje sobre superficie vertical. EN16005. Sensor infrarrojo de seguridad en ambos laterales de las puertas fijas tipo cortina para una mejor protección anti atrapamiento, montaje sobre superficie vertical. Seguridad EN 16005 Fotocélulas laterales de seguridad de haz infrarrojo integradas en tubos laterales entre los marcos de las hojas. Selector digital con display en color de 1,7 pulgadas. Permite una programación sencilla de los parámetros y los 6 modos de operación a través de 6 pulsadores. Visualización en tiempo real de diagnóstico y estado de los periféricos. (Si se colocará en la caja superior de la puerta automática no haría falta cableado). Acristalamiento completo con …(4). Posibilidad de incluir parteluces y fijos adicionales en misma perfilería Incluye suministro, montaje y puesta en marcha realizada por personal técnico especializado y homologado. (1) Configuraciones disponibles: 2 hojas móviles + 2 hojas fijas. 1 hoja móvil + 1 hoja fija (2) Paso libre máximo 2400 y mínimo. Altura hoja máx (mm): 2500 mm. Anchura hoja móvil máx (mm): 500 - 1200 mm. (3) Posibilidad de cambiar por operador Global 4 para puertas de mayor peso y dimensiones (4) Posibilidad de instalación para vidrio laminado de 5+5, 6+6 Sistema de bisagras y encajes de puntos de giro para permitir el abatimiento de las todas las hojas, dejando un paso libre de casi el total de la anchura de travesaño. Perfil extrusionado según EN 755 y 573 en aleación 6063 bajo certificación ISO 9002. Sistema de encaje ajunquillado favoreciendo el plazo de entrega y montaje. Distancias de montaje para todo tipo de configuraciones de una o dos hojas móviles diseñada para cumplir las exigencias en cuanto a seguridad de la norma EN 16005. Fijación de marcos mediante escuadra de bloqueo de aluminio. Doble burlete en el perfil de cierre para asegurar la estanqueidad. Espesor de aluminio en sección de 1,2mm Juntas de acristalamiento con perfil de coextrusión de EPDM Acabados: Lacado: todos los colores RAL. Anodizados: plata, bronce, negro, oro mate, titanio y anodizados especiales.
