# Sistema de control de aforo y analítica con accesos automático integrado de Erreka

- Propiedad del archivo: CONSTRUNARIO
- Formato: FIEBDC-3/2012
- Programa: Construnario Versión 3.51
- Fecha de los precios: 17/11/2022
- Divisa: EUR

**CACCESO** u Sistema de control de aforo y analítica con accesos automático integrado de Erreka
Sistema de control de aforo y analítica con accesos automático integrado de Erreka Garantía frente a inspecciones y clientes de que el aforo está estrictamente controlado según regulación local y cumple con el distanciamiento apropiado (adaptable según las fases de desescalada – y flexible ante cambios en eventuales repuntes del virus) - Prescindir del personal de seguridad o de gestión de turnos de entrada – ahorro en costes y mejora de la imagen del local al prescindir de la incómoda presencia que puede ser el disponer de agentes de seguridad en el local - Ideal para lugares como locales comerciales, supermercados, o centros comerciales con más de un acceso, ya que el sistema permite la apertura simultánea de todos los accesos. - Sistema de analítica avanzada de datos, especialmente diseñado para el sector comercial en su conjunto, con enorme potencialidad de análisis de datos comerciales - Enormes posibilidades de escalabilidad a nivel de inteligencia de negocio, para poder aprovechar al máximo Integramos nuestra producción de puertas automáticas con tecnología puntera de conteo de personas y analítica avanzada de vídeo. El objetivo es garantizar el adecuado flujo de clientes y el estricto control de aforo de forma automática y sin necesidad de personal adicional. Nuestro sistema se basa en cámaras 3D de última generación para conteo de personas y Wi-Fi, y el más completo Software de análisis e interpretación de datos de tránsito para incrementar la productividad de tu negocio. La pequeña inversión en el control del acceso presenta enormes posibilidades de escalabilidad para incrementar el conocimiento de cualquier parámetro de tu local. Nos respalda una de las mayores empresas especialistas del sector, con más de 50.000 instalaciones realizadas en los últimos 20 años.
