# Puerta corredera de cristal, modelo con perfilería enmarcada y ajunquillada de 45x55 - modelo COMPACT de Erreka

- Propiedad del archivo: CONSTRUNARIO
- Formato: FIEBDC-3/2012
- Programa: Construnario Versión 3.51
- Fecha de los precios: 17/11/2022
- Divisa: EUR

**CSLIM_ERR** u Puerta corredera de cristal, modelo con perfilería enmarcada y ajunquillada de 45x55 - modelo COMPACT de Erreka.
Puerta corredera de cristal, modelo con perfilería enmarcada y ajunquillada de 45x55 - modelo COMPACT de Erreka. Puerta corredera de ...(1), con perfilería enmarcada y ajunquillada COMPACT fabricada para garantizar la robustez y la eficiencia energética, de 45mm de anchura diseñada para cumplir las exigencias en cuanto a seguridad de la norma EN 16005, con solape mediante perfil de solape en hojas fijas y móviles de formas redondas para evitar el atrapamiento, paso libre de ...x... mm(2) con hojas móviles de ...x... mm y medidas de hojas fijas de ...x...mm, para hueco total de ...x...mm. Altos valores de transmitancia térmica para una puerta corredera, con posibilidad de instalación de acristalamiento doble, en cumplimiento de la norma EN 16361. Sistema de encaje ajunquillado favoreciendo el plazo de entrega y montaje Operador ERREKA modelo Ertain 4 (3) para tráfico intenso con motor reductor Dunkermotoren con sensor de temperatura, control electrónico microprocesador de lazo cerrado PID, con procesador de última generación diseñado para aplicaciones de alta seguridad. UNE-EN 16005 nivel de prestacions "d", que asegura la apertura de la puerta en caso de caída de corriente o de una emergencia y los sistemas de seguridad están monitorizados para que, en caso de descarga o rotura, las puertas se abran y avisen del fallo. El operador chequea que la carga de las baterías sea suficiente para asegurar por lo menos una apertura en caso de fallo. Estructura de diseño auto portante para la sujeción del automatismo, fabricado con aluminio de primera extrusión para garantizar la uniformidad de los diferentes colores, así como una correcta fijación de los elementos. Kit de guía para empotrar en suelo terminado para perfilería COMPACT para el guiado de hojas móviles. Sensor infrarrojo activo para detección y apertura, tanto en el exterior como en el interior, con gran capacidad para regulación de campo de detección, incluye fotocélula tipo cortina para una mejor protección anti atrapamiento, montaje sobre superficie vertical. EN16005. Sensor infrarrojo de seguridad en ambos laterales de las puertas fijas tipo cortina para una mejor protección anti atrapamiento, montaje sobre superficie vertical. Seguridad EN 16005 Selector digital con display en color de 1,7 pulgadas. Permite una programación sencilla de los parámetros y los 6 modos de operación a través de 6 pulsadores. Visualización en tiempo real de diagnóstico y estado de los periféricos. (Si se colocará en la caja superior de la puerta automática no haría falta cableado). Acristalamiento completo con …(4). Versatilidad para incluir cerraduras de seguridad (5) Variantes de perfilería más fina (COMPACT SLIM) y más robusta (COMPACT SENDO) (6) Posibilidad de incluir parteluces y fijos adicionales en misma perfilería Incluye suministro, montaje y puesta en marcha realizada por personal técnico especializado y homologado. (1) Configuraciones disponibles: 2 hojas móviles + 2 hojas fijas. 2 hojas móviles + 0 hojas fijas 1 hoja móvil + 1 hoja fija 1 hoja móvil + 0 hojas fijas (2) Paso libre máximo y mínimo. Altura hoja máx (mm): 3000 mm. Anchura hoja móvil máx (mm): 500 - 2000 mm. (3) Posibilidad de cambiar por operador Global 4 para puertas de mayor peso y dimensiones (4) Posibilidad de instalación para vidrio laminado de 5+5, 6+6 y vidrio doble cámara hasta 26mm de espesor (5) Posibilidad de incluir cerraduras pico de loro y enclavadas a suelo (6) Variantes de perfilería COMPACT SLIM (45x45) y COMPACT SENDO (45x68) Perfil extrusionado según EN 755 y 573 en aleación 6063 bajo certificación ISO 9002 Sistema de acristalamiento ajunquillado favoreciendo el plazo de entrega y montaje Distancias de montaje para todo tipo de configuraciones de una o dos hojas móviles diseñada para cumplir las exigencias en cuanto a seguridad de la norma EN 16005. Fijación de marcos mediante escuadra de bloqueo de aluminio. Doble burlete en el perfil de cierre ppara asegurar la estanqueidad. Espesor de aluminio en sección de 1,2mm Juntas de acristalamiento con perfil de coextrusión de EPDM Acabados: Lacado: todos los colores RAL. Anodizados: plata, bronce, negro, oro mate, titanio y anodizados especiales.
