# Puerta corredera de cristal de vidrio desnudo y perfilería oculta, modelo Pinza de Erreka

- Propiedad del archivo: CONSTRUNARIO
- Formato: FIEBDC-3/2012
- Programa: Construnario Versión 3.51
- Fecha de los precios: 17/11/2022
- Divisa: EUR

**PINZA_ERR** u Puerta corredera de cristal de vidrio desnudo y perfilería oculta, modelo Pinza de Erreka
Puerta corredera de cristal de vidrio desnudo y perfilería oculta, modelo Pinza de Erreka Puerta corredera de ...(1), con perfilería Pinza diseñada para permitir la instalación de una puerta con vidrio desnudo, incluyendo junta de plástico y silicona para suavizar el encuentro entre hojas, paso libre de ...x... mm(2) con hojas móviles de ...x... mm y medidas de hojas fijas de ...x...mm, para hueco total de ...x...mm, que aportan a la fachada una entrada diáfana, ya que no existen marcos verticales, sólo horizontales y dejan que el vidrio sea el protagonista de la hoja. Operador ERREKA modelo Ertain 4 (3) para tráfico intenso con motorreductor Dunkermotoren con sensor de temperatura, control electrónico con microprocesador de lazo cerrado PID, con procesador de última generación diseñado para aplicaciones de alta seguridad. UNE-EN 16005 nivel de prestacions "d", que asegura la apertura de la puerta en caso de caída de corriente o de una emergencia y los sistemas de seguridad están monitorizados para que, en caso de descarga de baterías o rotura, las puertas se abran y avisen del fallo. El operador chequea que la carga de las baterías sea suficiente para asegurar por lo menos una apertura en caso de fallo. Estructura de diseño auto portante para la sujeción del automatismo, fabricado con aluminio de primera extrusión para garantizar la uniformidad de los diferentes colores, así como una correcta fijación de los elementos. Kit de guía para empotrar en suelo terminado para perfilería Pinza para el guiado de hojas móviles. Sensor infrarrojo activo para detección y apertura, tanto en el exterior como en el interior, con gran capacidad para regulación de campo de detección, incluye fotocélula tipo cortina para una mejor protección anti atrapamiento, montaje sobre superficie vertical. EN16005. Sensor infrarrojo de seguridad en ambos laterales de las puertas fijas tipo cortina para una mejor protección anti atrapamiento, montaje sobre superficie vertical. Seguridad EN 16005. Selector digital con display en color de 1,7 pulgadas. Permite una programación sencilla de los parámetros y los 6 modos de operación a través de 6 pulsadores. Visualización en tiempo real de diagnóstico y estado de los periféricos. (Si se colocará en la caja superior de la puerta automática no haría falta cableado). Acristalamiento completo con …(4). Incluye suministro, montaje y puesta en marcha realizada por personal técnico especializado y homologado. (1) Configuraciones disponibles: 2 hojas móviles + 2 hojas fijas. 2 hojas móviles + 0 hojas fijas 1 hoja móvil + 1 hoja fija 1 hoja móvil + 0 hojas fijas (2) Paso libre máximo y mínimo. Altura hoja máx (mm): 2500 mm. Anchura hoja móvil máx (mm): 500 - 1500 mm. (3) Posibilidad de cambiar por operador Global 4 para puertas de mayor peso y dimensiones (4) Posibilidad de instalación para vidrio laminado de 4+4, 5+5 y 6+6. Perfil de dimensiones: 50x20mm con Perfil extrusionado según EN 755 y 573 en aleación 6063 bajo certificación ISO 9002 Posibilidad de incluir perfiles superiores e inferiores Posibilidad de incorporar tapa XL para cubrir completamente el perfil Fácil instalación sin necesidad de herramientas especiales, los vidrios se fijan al perfil mediante silicona especial de acristalamiento. Tapetas laterales de poliamida que funcionan como topes de encuentro y protegen los vidrios para que no realicen contacto entre ellos. Acabados: Lacado: todos los colores RAL. Anodizados: plata, bronce, negro, oro mate, titanio y anodizados especiales.
