# Puerta automática batiente PREMIS, modelo con perfilería enmarcada y ajunquillada de 45x55 - modelo COMPACT de Erreka

- Propiedad del archivo: CONSTRUNARIO
- Formato: FIEBDC-3/2012
- Programa: Construnario Versión 3.51
- Fecha de los precios: 17/11/2022
- Divisa: EUR

**PREMIS** u Puerta automática batiente PREMIS, modelo con perfilería enmarcada y ajunquillada de 45x55 - modelo COMPACT de Erreka
Puerta automática batiente PREMIS, modelo con perfilería enmarcada y ajunquillada de 45x55 - modelo COMPACT de Erreka Puerta batiente automática de ...(1), con perfilería enmarcada y ajunquillada COMPACT fabricada para garantizar la robustez y la eficiencia energética, de 45mm de anchura diseñada para cumplir las exigencias en cuanto a seguridad de la norma EN 16005. Paso libre de ...x... mm(2) con hoja(s) abatibles de ...x... mm y , para hueco total de ...x...mm. Altos valores de transmitancia térmica para una puerta corredera, con posibilidad de instalación de acristalamiento doble. Sistema de encaje ajunquillado favoreciendo el plazo de entrega y montaje Operador compacto de 75mm, modelo PREMIS200 para tráfico intenso para puertas de hasta 400kgs o 1400mm de ancho. Motoreductor Dunkermotoren con encoder a 100 pulsos; con sensor de temperatura, control de movimiento electrónico vía microprocesador en lazo cerrado (PID), con procesador de última generación diseñado para aplicaciones de alta seguridad, con sistema de autodiagnóstico de errores. Incluye brazo rígido o articulado para instalación de tirar o de empujar. Testado a 500.000 ciclos en conformidad con normativa de seguridad UNE-EN 16005. Control de movimiento en lazo cerrado (PID). • Comunicación BUS CAN • Velocidades y fuerzas regulables. • Tiempo de espera regulable. • Brazos: Rígido y Articulado. • Interruptor lateral: manual / automático / Configurable. • Muelle cierra puertas. - Control de recorrido mediante encoder. - Anti - aplastamiento. - Bornas: dispositivos de seguridad de apertura y cierre. • Grado de protección IP52. • Temperatura Temperatura -20ºC/ +50ºC. • Acabado superficial anodizado plata mate. Modos y opciones de trabajo: - Full Energy (Normal o Corta Fuego) - Low Energy Selector multifunción: Digital/Rotativo. Función Reset. Entrada de emergencia. Maestro/Esclavo: Sincronización puerta batientes. Multi-funciones: , etc. Modos de funcionamiento especiales adicionales (configurable desde selector) - Push & Go - Apertura Servo-asistida - Cierre servo asistido (Cierre ayuda motor) - Semiautomático - Apertura de cortesía para discapacitados - Baños accesibles Sensor infrarrojo activo para detección y apertura, tanto en el exterior como en el interior, con gran capacidad para regulación de campo de detección, incluye fotocélula tipo cortina para una mejor protección anti atrapamiento, montaje sobre superficie vertical. EN16005. Sensor de seguridad para puertas batientes. Sensor de seguridad supervisada para puertas batientes con ua sola PCB y 6 puntos de detección. Detección de presencia mediante infrarrojos con medición de distancia P.S.D. Seguridad EN 16005. IP54 Selector digital con display en color de 1,7 pulgadas. Permite una programación sencilla de los parámetros y los 6 modos de operación a través de 6 pulsadores. Visualización en tiempo real de diagnóstico y estado de los periféricos. (Si se colocará en la caja superior de la puerta automática no haría falta cableado). Protector de dedos de seguridad antipinzamiento para puertas abisagradas en conformidad con normativa UNE-EN-16005 Acristalamiento completo con vidrio laminado de…(3). Incluye suministro, montaje y puesta en marcha realizada por personal técnico especializado y homologado. (1) Configuraciones disponibles: 1 hoja batiente 2 hojas batientes sincronizadas (2) Paso libre máximo y mínimo. Altura hoja máx (mm): 2500 mm. Anchura hoja móvil máx (mm): 500 - 1400 mm. (3) Posibilidad de instalación para vidrio laminado de 5+5, 6+6 y vidrio doble cámara hasta 26mm de espesor Perfil extrusionado según EN 755 y 573 en aleación 6063 bajo certificación ISO 9002 Sistema de acristalamiento ajunquillado favoreciendo el plazo de entrega y montaje Fijación de marcos mediante escuadra de bloqueo de aluminio Doble burlete en el perfil de cierre para asegurar la estanqueidad. Espesor de aluminio en sección de 1,2mm Juntas de acristalamiento con perfil de coextrusión de EPDM Acabados: Lacado: todos los colores RAL. Anodizados: plata, bronce, negro, oro mate, titanio y anodizados especiales.
