# Puerta corredera automática antiefracción RC2, modelo con perfilería de seguridad anti-intrusión, modelo RC2 de Erreka

- Propiedad del archivo: CONSTRUNARIO
- Formato: FIEBDC-3/2012
- Programa: Construnario Versión 3.51
- Fecha de los precios: 17/11/2022
- Divisa: EUR

**SECURRC2** u Puerta corredera automática antiefracción RC2, modelo con perfilería de seguridad anti-intrusión, modelo RC2 de Erreka
Puerta corredera automática antiefracción RC2, modelo con perfilería de seguridad anti-intrusión, modelo RC2 de Erreka Puerta automática antirrobo con certificación de resistencia a la efracción de clase RC2 según la norma UNE-EN 1627. Puerta de ...(1) y paso libre ...(2) de ...x... mm(2) con hojas móviles de ...x... mm y medidas de hojas fijas de ...x...mm, para hueco total de ...x...mm. Sistema compuesto por dispositivos en la perfilería y operador que ofrecen seguridad protegiendo de la intrusión forzada. Diseñada para resistir un ataque manual intrusivo de la puerta desde el exterior, permitiendo al personal del local el cierre seguro automático desde su interior y de forma remota. Es una solución antivandálica idónea, diseñada sobre la base de un sistema de perfilería certificado según norma de producto EN16361. Operador ERREKA modelo Ertain 4 (3) para tráfico intenso con motor reductor Dunkermotoren con sensor de temperatura, control electrónico microprocesador de lazo cerrado PID, con procesador de última generación diseñado para aplicaciones de alta seguridad. UNE-EN 16005 nivel de prestacions ""d"", que asegura la apertura de la puerta en caso de caída de corriente o de una emergencia y los sistemas de seguridad están monitorizados para que, en caso de descarga o rotura, las puertas se abran y avisen del fallo. El operador chequea que la carga de las baterías sea suficiente para asegurar por lo menos una apertura en caso de fallo. Sistema de cierre automático electromecánico, clasificación grado 7 según la normativa EN12209. Sistema de cerraduras multipunto manual, bloqueo en 3 puntos y 4 ganchos, clasificación grado 6 según normativa EN 15685 Guiado sobre perfil embutido por el que corren las hojas móviles mediante dos guías en cada hoja reforzadas con pletinas antiapalancamiento Estructura de diseño auto portante para la sujeción del automatismo, fabricado con aluminio de primera extrusión para garantizar la uniformidad de los diferentes colores, así como una correcta fijación de los elementos. Escudo de protección del cilindro de llave de acero carbonitrurado con resistencia al taladro. Sensor infrarrojo activo para detección y apertura, tanto en el exterior como en el interior, con gran capacidad para regulación de campo de detección, incluye fotocélula tipo cortina para una mejor protección anti atrapamiento, montaje sobre superficie vertical. EN16005. Sensor infrarrojo de seguridad en ambos laterales de las puertas fijas tipo cortina para una mejor protección anti atrapamiento, montaje sobre superficie vertical. Seguridad EN 16005. Selector digital con display en color de 1,7 pulgadas. Permite una programación sencilla de los parámetros y los 6 modos de operación a través de 6 pulsadores. Visualización en tiempo real de diagnóstico y estado de los periféricos. (Si se colocará en la caja superior de la puerta automática no haría falta cableado). Vidrio de seguridad clasificado P5A según norma EN356. Incluye suministro, montaje y puesta en marcha realizada por personal técnico especializado y homologado. (1) Configuraciones disponibles: 2 hojas móviles + 2 hojas fijas. 2 hojas móviles + 0 hojas fijas 1 hoja móvil + 1 hoja fija 1 hoja móvil + 0 hojas fijas (2) Paso libre máximo y mínimo. Altura hoja máx (mm): 2500 mm. Anchura hoja móvil máx (mm): 500 - 1500 mm. (3) Posibilidad de cambiar por operador Global 4 para puertas de mayor peso y dimensiones. Perfil extrusionado según EN 755 y 573 en aleación de aluminio 6063 bajo certificación ISO 9002. Distancias de montaje para todo tipo de configuraciones de una o dos hojas móviles diseñada para cumplir las exigencias en cuanto a seguridad de la norma EN 16005. Solape mediante perfil de solape en hojas fijas más doble goma enfrentada para conseguir máxima estanqueidad. Fácil instalación sin necesidad de herramientas especiales, ya que es suficiente la realización de dos agujeros a cada lado del perfil para el montaje del mismo. Goma de cierre con doble resalte para asegurar un cierre mejor y una vez cerrada no se desplace aunque haya viento. Perfil en “U” lateral para atenuar las posibles inclinaciones o imperfecciones de la pared. Acabados: Lacado: todos los colores RAL. Anodizados: plata, bronce, negro, oro mate, titanio y anodizados especiales.
