# Puerta corredera telescópica de cristal de vidrio desnudo y perfilería oculta, modelo Pinza de Erreka

- Propiedad del archivo: CONSTRUNARIO
- Formato: FIEBDC-3/2012
- Programa: Construnario Versión 3.51
- Fecha de los precios: 17/11/2022
- Divisa: EUR

**TELES_PINZA** u Puerta corredera telescópica de cristal de vidrio desnudo y perfilería oculta, modelo Pinza de Erreka
Puerta corredera telescópica de cristal de vidrio desnudo y perfilería oculta, modelo Pinza de Erreka Puerta automática telescópica de ...(1), con perfilería Pinza diseñada para permitir la instalación de una puerta con vidrio desnudo, incluyendo junta de plástico y silicona para suaviza el encuentro entre hojas, paso libre de ...x... mm(2) con hojas móviles de ...x... mm y medidas de hojas fijas de ...x...mm, para hueco total de ...x...mm, que aportan a la fachada una entrada diáfana, ya que no existen marcos verticales y dejan que el vidrio sea el protagonista de la hoja. Operador ERREKA modelo Telescopic 4 (3) para tráfico intenso con motor reductor Dunkermotoren con sensor de temperatura, control electrónico microprocesador de lazo cerrado PID, con procesador de última generación diseñado para aplicaciones de alta seguridad. UNE-EN 16005 nivel de prestacions "d", que asegura la apertura de la puerta en caso de caída de corriente o de una emergencia y los sistemas de seguridad están monitorizados para que, en caso de descarga o rotura, las puertas se abran y avisen del fallo. El operador chequea que la carga de las baterías sea suficiente para asegurar por lo menos una apertura en caso de fallo. Estructura de diseño auto portante para la sujeción del automatismo, fabricado con aluminio de primera extrusión para garantizar la uniformidad de los diferentes colores, así como una correcta fijación de los elementos. Kit de guía para empotrar en suelo terminado para perfilería Pinza para el guiado de hojas móviles. Sensor infrarrojo activo para detección y apertura, tanto en el exterior como en el interior, con gran capacidad para regulación de campo de detección, incluye fotocélula tipo cortina para una mejor protección anti atrapamiento, montaje sobre superficie vertical. EN16005. Sensor infrarrojo de seguridad en ambos laterales de las puertas fijas tipo cortina para una mejor protección anti atrapamiento, montaje sobre superficie vertical. Seguridad EN 16005 Selector digital con display en color de 1,7 pulgadas. Permite una programación sencilla de los parámetros y los 6 modos de operación a través de 6 pulsadores. Visualización en tiempo real de diagnóstico y estado de los periféricos. (Si se colocará en la caja superior de la puerta automática no haría falta cableado). Acristalamiento completo con …(4). Incluye suministro, montaje y puesta en marcha realizada por personal técnico especializado y homologado. (1) Configuraciones disponibles: 4 hojas móviles + 2 hojas fijas 4 hojas móviles + 0 hojas fijas 2 hojas móviles + 1 hoja fija 2 hojas móviles + 0 hojas fijas (2) Paso libre máximo y mínimo. Altura hoja máx (mm): 2500 mm. Anchura hoja móvil máx (mm): 500 - 1500 mm. (3) Posibilidad de cambiar por operador Global 4 para puertas de mayor peso y dimensiones (4) Posibilidad de instalación para vidrio laminado de 4+4, 5+5 y 6+6. Perfil de dimensiones: 50x20mm con Perfil extrusionado según EN 755 y 573 en aleación 6063 bajo certificación ISO 9002 Posibilidad de incluir perfiles superiores e inferiores. Fácil instalación sin necesidad de herramientas especiales, ya que es suficiente la realización de dos agujeros a cada lado del perfil para el montaje del mismo. Tapetas laterales de cierre que realizan la función de tope de encuentro y evitan que los vidrios toquen entre sí. Acabados: Lacado: todos los colores RAL. Anodizados: plata, bronce, negro, oro mate, titanio y anodizados especiales.
