# Puerta rápida para interior modelo FOOD de Erreka. 4000 mm de ancho x 4000 mm de alto, Cortina de PVC de 900 g/m², Tensores de cortina cada 750 mm y color blanco RAL 9010

- Propiedad del archivo: CONSTRUNARIO
- Formato: FIEBDC-3/2012
- Programa: Construnario Versión 3.51
- Fecha de los precios: 17/11/2022
- Divisa: EUR

**FOOD** u Puerta rápida para interior modelo FOOD de Erreka. 4000 mm de ancho x 4000 mm de alto, Cortina de PVC de 900 g/m², Tensores de cortina cada 750 mm y color blanco RAL 9010
Puerta rápida para interior modelo FOOD de Erreka. 4000 mm de ancho x 4000 mm de alto, Cortina de PVC de 900 g/m², Tensores de cortina cada 750 mm y color blanco RAL 9010 de PVC de 900 g/m² de 670 g/m² sin cortina Inteligente, disponible hasta 3.000 mm de ancho x 3.500 mm de alto " (4) TENSORES DE CORTINA: cada 750 mm cada 500 mm (5) PANEL DE CONTROL: Con tarjeta electrónica. De control lógico Crouzet. (6) CUADRO DE MANDO: Redondeado de poliéster IP65. Redondeado de poliéster IP66 de 500 mm x 400 mm. Caja opcional de 500 x 400 de acero IP66 o acero inoxidable IP67 (7) POTENCIA: 400V trifásica - 50 Hz – interruptor magnetotérmico diferencial de 300 mA 230V trifásica - 50Hz 230V monofásica - 50 Hz (con transmisión de frecuencia) 440V trifásica - 60 Hz (8) VENTANAS Sin ventanas Con 1 fila de ventanas panorámicas transparentes Con 2 filas de ventas panorámicas transaparentes Totalmente transparente ACTIVADORES Pulsadores (opción inalámbrica) - Cordones/Jaloneras (opción inalámbrica o sobre el soporte) - detector de movimiento “magic switch” - radar - transmisor/receptor de radio - inducción al suelo - fotocélulas de detección" APERTURA SIN CONEXIÓN Trinquete Opcional: Manivela - Contrapeso manual o automático - Inversor + UPS Suministro e instalación de puerta rápida para interior y apta para la higiene alimentaria modelo FOOD de Erreka de medidas 4000 mm x 4000 mm. Estructura patentada (guías laterales, soportes de unión fijos, eje central, cubierta del travesaño semiabierta) fabricada en material multicomposite anticorrosivo y sin pintura que garantiza durabilidad, incluso en entornos corrosivos y agresivos. De color Light grey similar to RAL 9006. Cortina de color blanco RAL 9010 fabricada en PVC de 900 g/m² de calidad alimentaria, apta para la industria agroalimentaria. Totalmente flexible, con tensores cada 750 mm horizontales guiados en guías verticales que logran un cierre hermético y resistente a las diferencias de presión. Puerta totalmente lavable y con tensores de cortina sellados de soldaduras estancas para evitar bacterias. Fácil despliegue completo de la lona para lavado del eje. La Cortina Inteligente cuenta con un borde inferior libre, blando y flexible, es deformable tanto vertical como horizontalmente. Al mínimo impacto, la puerta vuelve a abrirse. Puerta rápida con tecnología just in time que permite la apertura y cierre en el momento justo, disminuyendo su tiempo de exposición al mínimo. Equipada con tecnología de reinserción automática, sin cremalleras. En caso de impacto accidental, la cortina vuelve a recolocarse por sí sola. El motor de accionamiento directo permite el uso de cadenas. La puerta funciona con solo 5 piezas móviles (motor, caja de engranajes, interruptor de fin de carrera, barra enrolladora, manguito giratorio). Motor trifásico de 0,55 a 1,1 kW (según dimensiones y opciones seleccionadas). Protegido bajo una cubierta de PUR RIM (inyectado), acceso lateral VELOCIDAD (puerta estándar, según las dimensiones de la cortina) Apertura: hasta 1 m/s Cierre: hasta 1 m/s" SEGURIDAD Intelligent Curtain® con cable espiral y 1 juego de fotocélulas transversales MOFT/MOFR IP67 a 280 mmH Panel de control Con tarjeta electrónica. Cuadro de mando Redondeado de poliéster IP65 Potencia: 400V trifásica - 50 Hz – interruptor magnetotérmico diferencial de 300 mA Sin ventanas de material antifatiga y tratados contra las radiaciones UV y la erosión. Incluye suministro, montaje y puesta en marcha realizada por personal técnico especializado y homologado.
