# Puerta rápida para interior modelo ENDURO 5 de Erreka. 6000 mm de ancho x 6000 mm de alto, color blanco RAL 9010

- Propiedad del archivo: CONSTRUNARIO
- Formato: FIEBDC-3/2012
- Programa: Construnario Versión 3.51
- Fecha de los precios: 17/11/2022
- Divisa: EUR

**ENDURO5** u Puerta rápida para interior modelo ENDURO 5 de Erreka. 6000 mm de ancho x 6000 mm de alto, color blanco RAL 9010
Puerta rápida para interior modelo ENDURO 5 de Erreka. 6000 mm de ancho x 6000 mm de alto, color blanco RAL 9010 (1) Dimensiones máximas. 6.000 mm de ancho x 6.000 mm de alto (2) Color. BLANCO RAL 9010 BEIGE RAL 1014 AZUL CLARO RAL 5015 VERDE CLARO RAL 6018 AMARILLO RAL 1021 NARANJA RAL 2008 ROJO RAL 3002 6018 AZUL OSCURO RAL 5010 VERDE OSCURO RAL 6026 GRIS POLVO RAL 7037 MARRÓN RAL 8017 (3) CORTINA: Posibilidad de cortina aislante de doble capa. (4) PANEL DE CONTROL: Con tarjeta electrónica. De control lógico Crouzet. (5) CUADRO DE MANDO: Redondeado de poliéster IP65. Redondeado de poliéster IP66 de 500 mm x 400 mm. Caja opcional de 500 x 400 de acero IP66 o acero inoxidable IP67 (6) POTENCIA: 400V trifásica - 50 Hz – interruptor magnetotérmico diferencial de 300 mA 230V trifásica - 50Hz 230V monofásica - 50 Hz (con transmisión de frecuencia) 440V trifásica - 60 Hz (7) VENTANAS Sin ventanas Con 1 fila de ventanas panorámicas transparentes Con 2 filas de ventas panorámicas transparentes Totalmente transparente ACTIVADORES Pulsadores (opción inalámbrica) - Cordones/Jaloneras (opción inalámbrica o sobre el soporte) - detector de movimiento “magic switch” - radar - transmisor/receptor de radio - inducción al suelo - fotocélulas de detección APERTURA SIN CONEXIÓN Trinquete Opcional: Manivela - Contrapeso manual o automático - Inversor + UPS Suministro e instalación de puerta rápida plegable y resistente a la intemperie modelo ENDURO 5 de Erreka de medidas ...6.000 mm de ancho por 6.000 mm de alto . Estructura patentada (guías laterales en forma de U con barrera térmica, soportes de unión fijos, barra enrolladora, cubierta de travesaño) fabricada en material multicomposite anticorrosivo y sin pintura que garantiza durabilidad, incluso en entornos corrosivos y agresivos. De color Light grey similar to RAL 7035. Cortina de color blanco RAL 9010. fabricada en PVC de 670 gr totalmente flexible, con tensores horizontales cada 620 mm guiados en guías verticales que logran un cierre hermético y resistente a las diferencias de presión. Resistente al viento clase 5, según dimensiones. La Cortina Inteligente cuenta con un borde inferior libre, blando y flexible, es deformable tanto vertical como horizontalmente. Al mínimo impacto, la puerta vuelve a abrirse. Puerta con tecnología just in time que permite la apertura y cierre en el momento justo, disminuyendo su tiempo de exposición al mínimo. La guía de plegado patentada y exclusiva de la tecnología Trekking Fold-Up. El motor de accionamiento directo permite el uso de cadenas. La puerta funciona con solo 5 piezas móviles (motor, caja de engranajes, interruptor de fin de carrera, barra enrolladora, manguito giratorio). Motor trifásico de 0,55 a 1,1 kW (según dimensiones y opciones seleccionadas). Protegido bajo una cubierta de PUR RIM (inyectado), acceso lateral VELOCIDAD (puerta estándar, según las dimensiones de la cortina) Apertura: hasta 1 m/s Cierre: hasta 1 m/s SEGURIDAD Intelligent Curtain® con cable espiral y 1 juego de fotocélulas transversales MOFT/MOFR IP67 a 280 mmH Panel de control Con tarjeta electrónica. Cuadro de mando Redondeado de poliéster IP65 Potencia: 400V trifásica - 50 Hz – interruptor magnetotérmico diferencial de 300 mA Sin ventanas de material antifatiga y tratados contra las radiaciones UV y la erosión. Incluye suministro, montaje y puesta en marcha realizada por personal técnico especializado y homologado.
