# Baldosas de cerámica de 20 mm, referencia 100234121 de la serie Riven White ANT de Butech

- Propiedad del archivo: CONSTRUNARIO
- Formato: FIEBDC-3/2012
- Programa: Construnario Versión 3.51
- Fecha de los precios: 18/11/2022
- Divisa: EUR

**100234121BUT** m Baldosas de cerámica de 20 mm, referencia 100234121 de la serie Riven White ANT de Butech
Las colecciones 20MM de butech, inspiradas en la piedra, el cemento y la madera son ideales para todo tipo de exteriores, desde suelos elevados, a colocaciones en seco directamente sobre el soporte o pavimentos pegados con adhesivo. Una excelente elección para pavimentos exteriores que reúne la resistencia del mejor gres porcelánico con el estilo y diseño que caracteriza PORCELANOSA. Material: Gres porcelánico rectificado Formato: 295 x 1200 x 20 mm
