# Material cementosos para juntas de colocación, referencia 100236409 de la gama colorstuk 0-4 n de Butech.Color: antracita

- Propiedad del archivo: CONSTRUNARIO
- Formato: FIEBDC-3/2012
- Programa: Construnario Versión 3.51
- Fecha de los precios: 18/11/2022
- Divisa: EUR

**100236409BUT** kg Material cementosos para juntas de colocación, referencia 100236409 de la gama colorstuk 0-4 n de Butech.Color: antracita
colorstuk 0-4 es un material de juntas de acabado fino, tipo CG 2, según EN 13888, para el relleno de juntas de hasta 4 mm. Se caracterizan por su fácil aplicación, resistencia y estabilidad del color de la junta, está especialmente recomendado para baldosas cerámicas rectificadas. Características: Mortero coloreado cementoso monocomponente. Mortero de textura fina, apto para juntas de hasta 4 mm. Fácil aplicación y limpieza. Resistente al calor y a la radiación UV Resiste la helada. Amplia gama de colores. Agua de amasado: colorstuk 0-4 n blanco 1,7 l por saco de 5 Kg. colorstuk 0-4 n blanco 8,5 l por saco de 25 Kg. colorstuk 0-4 n color 1,3 l por saco de 5 Kg.
