# Cable de PVC 450/750 V, referencia TRIPLÍN™ H07V-U de Cables RCT. Para la realización de instalaciones fijas

- Propiedad del archivo: CONSTRUNARIO
- Formato: FIEBDC-3/2012
- Programa: Construnario Versión 3.51
- Fecha de los precios: 18/11/2022
- Divisa: EUR

**TRIPLIN** Cable de PVC 450/750 V, referencia TRIPLÍN™ H07V-U de Cables RCT. Para la realización de instalaciones fijas
Los cables TRIPLIN H07V-U son los indicados para la realización de instalaciones fijas en viviendas, locales y oficinas, cuadros eléctricos de control y alumbrado doméstico e industrial. La utilización de esta gama de producto facilita la instalación, reduciendo el tiempo y coste de realización. Disponible en diversas combinaciones de colores. Este producto se fabrica de acuerdo con el modelo de utilidad (patente) Nº 200702014 propiedad de Cables RCT. Normas de Referencia UNE-EN 50525-2-31, EN 50525-2-31 e IEC 60227-3
