# Cable libre de halógenos 450/750 V, referencia Triplex H07Z1-K Type 2 (AS) CPR de Cables RCT. Para la realización de las derivaciones individuales

- Propiedad del archivo: CONSTRUNARIO
- Formato: FIEBDC-3/2012
- Programa: Construnario Versión 3.51
- Fecha de los precios: 18/11/2022
- Divisa: EUR

**TRPLRCT** m Cable libre de halógenos 450/750 V, referencia Triplex H07Z1-K Type 2 (AS) CPR de Cables RCT. Para la realización de las derivaciones individuales
Los cables H07Z1-K Type 2 (AS) CPR cumplen con los criterios de clasificación de productos de la construccion según Reglameto CPR 305/2011 y la norma EN 50575, siendo los indicados para la realización de las derivaciones individuales, en los casos en los que la alimentación se realice con tres o cinco conductores más el hilo de mando, conductor de sección 1,5 rojo. El objeto de este producto es facilitar la instalación, reduciendo el tiempo invertido en la manipulación de los conductores de forma individual. Normas de Referencia UNE-EN 50525-3-31, EN 50525-3-31 y UNE 211002
