# Cable apantallado, referencia RC4Z1-K mica (AS+) 0,6/1 kV de RCT. Para la realización de instalaciones fijas con protección electromagnética

- Propiedad del archivo: CONSTRUNARIO
- Formato: FIEBDC-3/2012
- Programa: Construnario Versión 3.51
- Fecha de los precios: 18/11/2022
- Divisa: EUR

**RC4RCT** m Cable apantallado, referencia RC4Z1-K mica (AS+) 0,6/1 kV de RCT. Para la realización de instalaciones fijas con protección electromagnética
Estos cables son los indicados para la realización de instalaciones fijas, en las que se requiera resistencia frente al incendio y protección electromagnética para evitar corrientes parasitarias. Son de utilidad para aplicaciones de control y mando de variadores, electroválvulas, arranque de máquinas y autómatas, telerruptores, regulación de temperatura, de intensidad o de tensión en válvulas motorizadas así como para instalaciones en centros informáticos, aeropuertos, túneles de carreteras, ferrocarriles y allí donde en caso de incendio se requiera una baja emisión de humos y gases corrosivos, como locales de pública concurrencia, hospitales, escuelas y centros comerciales. Normas de Referencia UNE 21123, HD 603 S1 e IEC 60502
