# Unidades de recuperación de calor LMF de Lumelco. De alta eficiencia: de 200 a 1475 m3/h

- Propiedad del archivo: CONSTRUNARIO
- Formato: FIEBDC-3/2012
- Programa: Construnario Versión 3.51
- Fecha de los precios: 21/11/2022
- Divisa: EUR

| Código | Ud | Descripción |
|---|---|---|
| HRELUM | u | Unidades de recuperación de calor LMF de Lumelco. De alta eficiencia: de 200 a 1475 m3/h |
