# Cajón de persiana de PVC extruido de doble tabique, Artbox premium de Luxe perfil

- Propiedad del archivo: CONSTRUNARIO
- Formato: FIEBDC-3/2012
- Programa: Construnario Versión 3.51
- Fecha de los precios: 21/11/2022
- Divisa: EUR

**ARTBOXPREM** u Cajón de persiana de PVC extruido de doble tabique, Artbox premium de Luxe perfil
Cajón PVC extruido de doble tabique, con cámaras intermedias aislantes y aislante de PU o EPS. Disponible en 155 y 185mm. versión enrasado y no enrasado y acabados en RAL, maderas y anodizados. Excelentes prestaciones acústicas y térmicas.
