# Mosquitera practicable, modelo M·PRACTIK de Luxe Perfil

- Propiedad del archivo: CONSTRUNARIO
- Formato: FIEBDC-3/2012
- Programa: Construnario Versión 3.51
- Fecha de los precios: 21/11/2022
- Divisa: EUR

**MPRACTIK** u Mosquitera practicable, modelo M·PRACTIK de Luxe Perfil
M·PRACTIK es la nueva mosquitera de Mosquiet. El nuevo diseño de sus componentes es un paso adelante en la estética de las puertas mosquiteras practicables. Sus nuevos perfiles y las escuadras semiocultas aportan solidez y un acabado suave que le confiere un diseño más atractivo. Además, este nuevo sistema incorpora un marco solapado para un acabado perfecto. M·PRACTIK dispone de los mejores materiales del mercado en tela de fibra de vidrio y también disponible con tela de aluminio reforzada. Es la mosquitera ideal para huecos que carezcan de puerta y no requieran de seguridad adicional. Puede fabricarse con apertura a derecha o izquierda indistintamente. Nuevo sistema de clipaje de tela. Tela de aluminio reforzada. Nuevo bastidor de alta rigidez. Bisagra con muelle retorno.
