# Bancada en polipropileno, modelo KLC BANCADA de Luyando

- Propiedad del archivo: CONSTRUNARIO
- Formato: FIEBDC-3/2012
- Programa: Construnario Versión 3.51
- Fecha de los precios: 21/11/2022
- Divisa: EUR

**KLC BANCADA** u Bancada en polipropileno, modelo KLC BANCADA de Luyando
mono-carcasa de polipropileno en 6 colores: azul celeste, gris, antracita ,blanco, naranja. Standard: viga con patas en T invertida, acabado epoxy negro o cromadas. 2, 3, 4 y 5 elementos. Opcional: viga de bancada sobre patas en V invertida de color negro. Opción asiento tapizado. Opción pata de aluminio
