# Cubierta automática para piscinas modelo Carlit solar de Fluidra. Kit mecánico hasta 4 m (hasta 4 x 12 m)

- Propiedad del archivo: CONSTRUNARIO
- Formato: FIEBDC-3/2012
- Programa: Construnario Versión 3.51
- Fecha de los precios: 22/11/2022
- Divisa: EUR

**35917** u Cubierta automática para piscinas modelo Carlit solar de Fluidra. Kit mecánico hasta 4 m (hasta 4 x 12 m)
Modelo Carlit solar La cubierta automática solar funciona con energía solar y destaca por ser altamente ecológica. Ahorra el gasto de agua por evaporación y reduce la pérdida de calor de la piscina. Por otro lado, minimiza la evaporación prematura de los productos químicos en su tratamiento. Certificada por la norma francesa NF 90-308 la cubierta solar nos garantiza una mayor calidad, reduciendo posibles accidentes por caída al agua de niños, animales, objetos. Precaución de instalación: EL SOL TIENE QUE INCIDIR DIRECTAMENTE SOBRE LA PLACA FOTOVOLTAICA. NO INSTALAR BAJO UN ARBOL NI ORIENTADO AL NORTE.
