# Lama plana autoblocante, fabricada en aluminio extrusionado doble pared ciega, Extru-Fan 50 ciega de Fran

- Propiedad del archivo: CONSTRUNARIO
- Formato: FIEBDC-3/2012
- Programa: Construnario Versión 3.51
- Fecha de los precios: 22/11/2022
- Divisa: EUR

**EXTRUFAN50** u Lama plana autoblocante, fabricada en aluminio extrusionado doble pared ciega, Extru-Fan 50 ciega de Fran
Construcción y montaje de persiana enrollable de aluminio extrusionado ciega de 50 mm.( microperforada) de EXTRU FRAN,S.A. de lamas planas mono-pared de 50 mm. de cobertura, de achura de Hueco…………., altura de Hueco…….. y altura de rollo 400 mm., incluso guías, accesorios, herrajes y remates, con caja de persiana registrable si fuera necesario. Acabado en natural ( ó en color carta RALL……) Motorización de persiana, con accionador tubular, incluyendo cuadro de maniobra con receptor incorporado y emisor ó llave de maniobra.
