# Puerta corredera conformada de estructura tubular laminado en frío de Fran

- Propiedad del archivo: CONSTRUNARIO
- Formato: FIEBDC-3/2012
- Programa: Construnario Versión 3.51
- Fecha de los precios: 22/11/2022
- Divisa: EUR

**PUERCORRFR** u Puerta corredera conformada de estructura tubular laminado en frío de Fran
Puerta corredera conformada de estructura tubular laminado en frío, con zócalo de chapa perfilada y barrotes verticales de tubo rectangular. Acabados según prescripción del cliente ( galvanizado, imprimado y acabado con pintura exposi, etc.) Pórtico lateral de sustentación equipado con roldanas de nylon y rodamientos auto-engrasados, apoyados sobre carril al suelo. Incluye certificado CEE y documentación (manual de instalación, uso, mantenimiento y verificación del montaje)
