# Luminaria de interior empotrable modelo Ágata, referencia FDC35710/B de Frepi. 10W. Tecnología led

- Propiedad del archivo: CONSTRUNARIO
- Formato: FIEBDC-3/2012
- Programa: Construnario Versión 3.51
- Fecha de los precios: 22/11/2022
- Divisa: EUR

**FDC35710B** u Luminaria de interior empotrable modelo Ágata, referencia FDC35710/B de Frepi. 10W. Tecnología led
Dimensiones Producto W (ancho) 75 mm Ø H (alto) 105 mm Corte (Ø) 70 mm Ø
