# Jardinera de gran formato modelo Petrus de Benito. Hormigón

- Propiedad del archivo: CONSTRUNARIO
- Formato: FIEBDC-3/2012
- Programa: Construnario Versión 3.51
- Fecha de los precios: 22/11/2022
- Divisa: EUR

**UM1619** u Jardinera de gran formato modelo Petrus de Benito. Hormigón
Jardinera de gran formato fabricada en hormigón. Diseño poligonal, que coge la forma de un poliedro irregular para conseguir un elemento que presenta un interesante juego de luces y sombras entre sus caras. Por sus dimensiones, su robustez y su peso, es un producto ideal para limitar zonas peatonales, garantizando la máxima seguridad y favoreciendo la renaturalización del entorno urbano.
