# Aparca bicicletas modelo Omega de Benito. Acero

- Propiedad del archivo: CONSTRUNARIO
- Formato: FIEBDC-3/2012
- Programa: Construnario Versión 3.51
- Fecha de los precios: 22/11/2022
- Divisa: EUR

**VBO1** u Aparca bicicletas modelo Omega de Benito. Acero
Aparcabicis en acero con tratamiento Ferrus, un proceso protector del hierro, que garantiza una óptima resistencia a la corrosión. El tratamiento Ferrus se compone de tres capas que se aplican después de limpiar toda la suciedad y las impurezas mediante granallado y consiste en un baño electrolítico, seguido de una capa de imprimación epoxi y un último recubrimiento de pintura poliéster en polvo color gris RAL 9006. Anclaje recomendado: Mediante 4 pernos de expansión M8, según superficie y proyecto.
