# Pilona modelo Dalia de Benito. Embellecedor en acero inoxidable

- Propiedad del archivo: CONSTRUNARIO
- Formato: FIEBDC-3/2012
- Programa: Construnario Versión 3.51
- Fecha de los precios: 22/11/2022
- Divisa: EUR

**H314** u Pilona modelo Dalia de Benito. Embellecedor en acero inoxidable
La Pilona Dalia con un diseño exclusivo destaca por sus formas simples y cilíndricas que garantizan la multifuncionalidad. El embellecedor en acero inoxidable en la parte superior le proporciona un aspecto más distintivo. Es una Pilona perfecta para ubicarla en espacios abiertos y también en calles estrechas de núcleos antiguos para controlar, limitar o impedir el tránsito de vehículos y para garantizar la seguridad de los peatones. Pilona fabricada en acero con tratamiento Ferrus, proceso protector del hierro que garantiza una óptima resistencia a la corrosión. El tratamiento Ferrus se compone de tres capas que se aplican después de limpiar toda la suciedad y las impurezas mediante granallado y consiste en un cincado, seguido de una capa de imprimación epoxi y un último recubrimiento de pintura poliéster color negro forja. Parte superior con embellecedor de acero inoxidable. Anclaje recomendado: Base empotrable y varillas de rea con hormigón.
