# Papelera modelo Tulipa en acero galvanizado de Fábregas

- Propiedad del archivo: CONSTRUNARIO
- Formato: FIEBDC-3/2012
- Programa: Construnario Versión 3.51
- Fecha de los precios: 22/11/2022
- Divisa: EUR

**C2024** u Papelera modelo Tulipa en acero galvanizado de Fábregas
Papelera Tulipa, en acero galvanizado, con acabado en pintura al horno, de medidas Ø730 mm de 900 mm de altura, con aro sujeta bolsas.
