# Canal de fundición ductil de 755x185x150 mm y reja de 745×170 mm de Fábregas

- Propiedad del archivo: CONSTRUNARIO
- Formato: FIEBDC-3/2012
- Programa: Construnario Versión 3.51
- Fecha de los precios: 22/11/2022
- Divisa: EUR

**U200F75** u Canal de fundición ductil de 755x185x150 mm y reja de 745×170 mm de Fábregas
Canal de fundición dúctil de 755x185x150 mm y reja de 745×170 mm atornilladas a la canal en fundición dúctil para 40 Tn de carga de rotura cumple norma EN 1433 clase D 400.
