# IT-FLEX C1 R - Cinta tapajuntas PVC, referencia EV8NASTRNCB25 de Juno ingenieria de aislamiento. Color blanco

- Propiedad del archivo: CONSTRUNARIO
- Formato: FIEBDC-3/2012
- Programa: Construnario Versión 3.51
- Fecha de los precios: 23/11/2022
- Divisa: EUR

**EV8NASTRNCB25** u IT-FLEX C1 R - Cinta tapajuntas PVC, referencia EV8NASTRNCB25 de Juno ingenieria de aislamiento. Color blanco
Precio: 12.00
M/rollo: 38 Ancho rollo: 38 mm
