# IT-FLEX C1 Coil - Plancha en rollo ancho, referencia EVBL32 de Juno ingenieria del aislamiento. No adhesiva. Plancha de 1x2 m. Espesor 32 mm

- Propiedad del archivo: CONSTRUNARIO
- Formato: FIEBDC-3/2012
- Programa: Construnario Versión 3.51
- Fecha de los precios: 23/11/2022
- Divisa: EUR

**EVBL32** m2 IT-FLEX C1 Coil - Plancha en rollo ancho, referencia EVBL32 de Juno ingenieria del aislamiento. No adhesiva. Plancha de 1x2 m. Espesor 32 mm
Precio: 102.20
- Estructura molecular con microceldas, de estructura de célula cerrada. - Excelente poder aislante. - Elevada resistencia a la difusión del vapor agua. - Seguridad en caso de incendio. - ? a 0 °C = 0,036 W/m•K. - µ = 8600 promedio, sello CE. - Euroclasses BL, s2, d0 Tubos - B, s3, d0 Mantas.
