# IT-FLEX C1 Triplex - Plancha en rollo ancho con revestimiento de film multicapa compuesto (PET+ALU+PE)

- Propiedad del archivo: CONSTRUNARIO
- Formato: FIEBDC-3/2012
- Programa: Construnario Versión 3.51
- Fecha de los precios: 23/11/2022
- Divisa: EUR

**EVBLATR10DUCT** m2 IT-FLEX C1 Triplex - Plancha en rollo ancho con revestimiento de film multicapa compuesto (PET+ALU+PE), referencia EVBLATR10DUCT de Juno ingenieria del aislamiento. Adhesiva. Ancho rollo: 1500 mm. Espesor 10 mm
Precio: 36.15
- Excelente poder aislante. - Estructura molecular del aislante de microceldas. - Elevada resistencia a la difusión del vapor de agua. - Seguridad en caso de incendio. - Tiempos de colocación reducidos en los conductos y sus componentes. - ? a 0 °C = 0,036 W/m•K. - µ = 7000. Espesores conformes a las categorías de la ley 10/91 para el aislamiento térmico de los conductos conductos de ventilación, específicamente: 10 mm CAT C / 15 mm CAT B / 30 mm CAT A
