# POLYFLEX C1 R- Cinta tapajuntas PVC, referencia NCB 25 de Juno ingenieria de aislamiento. Color blanco

- Propiedad del archivo: CONSTRUNARIO
- Formato: FIEBDC-3/2012
- Programa: Construnario Versión 3.51
- Fecha de los precios: 25/11/2022
- Divisa: EUR

**NCB25** u POLYFLEX C1 R- Cinta tapajuntas PVC, referencia NCB 25 de Juno ingenieria de aislamiento. Color blanco
Precio: 12.00
M/rollo: 38 Ancho rollo: 38 mm
