# IT-FLEX C1 SA - Plancha en rollo ancho, referencia EVBLA30SADUC de Juno ingenieria del aislamiento. Adhesiva. Ancho rollo: 1500 mm. Espesor 25 mm

- Propiedad del archivo: CONSTRUNARIO
- Formato: FIEBDC-3/2012
- Programa: Construnario Versión 3.51
- Fecha de los precios: 23/11/2022
- Divisa: EUR

**EVBLA25SADUC** m2 IT-FLEX C1 SA - Plancha en rollo ancho, referencia EVBLA30SADUC de Juno ingenieria del aislamiento. Adhesiva. Ancho rollo: 1500 mm. Espesor 25 mm
Precio: 45.16
- Excelente poder aislante. - Estructura molecular del aislante de microceldas. - Elevada resistencia a la difusión del vapor de agua. - Seguridad en caso de incendio. - Tiempos de colocación reducidos en los conductos y sus componentes. - ? a 0 °C = 0,036 W/m•K. - µ = 7000. Espesores conformes a las categorías de la ley 10/91 para el aislamiento térmico de los conductos conductos de ventilación, específicamente: 10 mm CAT C / 15 mm CAT B / 30 mm CAT A
