# Canaleta en acero inoxidable, referencia I10310000 de Inoxmobel. Ancho: 100

- Propiedad del archivo: CONSTRUNARIO
- Formato: FIEBDC-3/2012
- Programa: Construnario Versión 3.51
- Fecha de los precios: 24/11/2022
- Divisa: EUR

| Código | Ud | Descripción |
|---|---|---|
| I10310000 | u | Canaleta en acero inoxidable, referencia I10310000 de Inoxmobel. Ancho: 100 |
