# Papelera de plástico reciclado modelo Releu de Mader Play

- Propiedad del archivo: CONSTRUNARIO
- Formato: FIEBDC-3/2012
- Programa: Construnario Versión 3.51
- Fecha de los precios: 24/11/2022
- Divisa: EUR

**RELEU** u Papelera de plástico reciclado modelo Releu de Mader Play
Las papeleras RELEU se han diseñado sobre la base de un modelo estándar que tiene un módulo de forma cilíndrica con 3 soportes como base. Las papeleras RELEU se fabrican en Syntrewood, plástico reciclado obtenido de la recogida selectiva de basura urbana. El Syntrewood no necesita mantenimiento, facilitando el reciclaje una vez que el ciclo de vida del producto se ha terminado.
