# Conjunto de juegos infantiles serie Sol de Mader Play

- Propiedad del archivo: CONSTRUNARIO
- Formato: FIEBDC-3/2012
- Programa: Construnario Versión 3.51
- Fecha de los precios: 24/11/2022
- Divisa: EUR

**SERIESOL** u Conjunto de juegos infantiles serie Sol de Mader Play
Estructuras compactas y ligeras con infinidad de elementos de juego y diferentes temáticas. Conjugación perfecta entre sencillez de líneas y armonía de formas para conseguir espacios de participación donde la diversión está garantizada
