# Tobogán referencia MP-403 de Mader Play. Altura libre de caída: 0.90

- Propiedad del archivo: CONSTRUNARIO
- Formato: FIEBDC-3/2012
- Programa: Construnario Versión 3.51
- Fecha de los precios: 24/11/2022
- Divisa: EUR

**MP403** u Tobogán referencia MP-403 de Mader Play. Altura libre de caída: 0.90
Edades de uso: Mayores de 3 años Altura libre de caída: 0.90m Zona de seguridad : 6.00 x 4.00 m Peso: 56.00Kg Dimensiones : 2.20 x 0.70 x 1.90 m
