# Cerramiento plástico para jardinería de Lor-Kun

- Propiedad del archivo: CONSTRUNARIO
- Formato: FIEBDC-3/2012
- Programa: Construnario Versión 3.51
- Fecha de los precios: 24/11/2022
- Divisa: EUR

**CERRAJAR** m Cerramiento plástico para jardinería de Lor-Kun
Producto fabricado por Lor-kun con una característica especial a las otras del mercado, cenefa de refuerzo en los extremos del producto. Para mayor facilidad a la hora de su instalación
