# Contactor de tres polos, referencia 11BG0910A230 de Lovato. 230V. 50/60Hz

- Propiedad del archivo: CONSTRUNARIO
- Formato: FIEBDC-3/2012
- Programa: Construnario Versión 3.51
- Fecha de los precios: 24/11/2022
- Divisa: EUR

**11BG0910A230** u Contactor de tres polos, referencia 11BG0910A230 de Lovato. 230V. 50/60Hz
Contactor tripolar, corriente de funcionamiento IEC Ie (AC3) = 9A, bobina AC 50/60Hz, 230VAC, contacto auxiliar 1NO
