# Relé diferencial de tierra, 1 umbral de actuación, modular, montaje en carril DIN, referencia 31RM415 de Lovato

- Propiedad del archivo: CONSTRUNARIO
- Formato: FIEBDC-3/2012
- Programa: Construnario Versión 3.51
- Fecha de los precios: 24/11/2022
- Divisa: EUR

**31RM415** u Relé diferencial de tierra, 1 umbral de actuación, modular, montaje en carril DIN, referencia 31RM415 de Lovato
Relé de fuga a tierra con 1 umbral de actuación, modular, montaje en carril DIN de 35 mm (IEC/EN60715). TC externo, 110 VCA/CC-240 VCA-415 VCA Tipo de producto: Relés diferenciales Tipo de instalación: Montaje en carril DIN modular Transformador toroidal: Externo N° de umbral de funcionamiento: 1 Tensión nominal de alimentación: 110…125 VCA/CC; 220…240/380…415 VCA
