# Baliza cilíndrica fabricada en polietileno de alta calidad para señalización de obras de Proin

- Propiedad del archivo: CONSTRUNARIO
- Formato: FIEBDC-3/2012
- Programa: Construnario Versión 3.51
- Fecha de los precios: 24/11/2022
- Divisa: EUR

**H75** u Baliza cilíndrica fabricada en polietileno de alta calidad para señalización de obras de Proin
Baliza cilíndrica fabricada en polietileno de alta calidad aportándole propiedades de resistencia, flexibilidad y duración ante agentes externos ya sean condiciones meteorológicas adversas o arrollamientos por vehículos. APLICACIONES Baliza cilíndrica diseñada con el fin de reforzar cualquier medida de seguridad y provocar un efecto disuasorio de franqueamiento al conductor.
