# Pararrayos serie T de PSR. Condensador atmosférico UNE 21.186/NF-C 17.102/NP 4.426. Nivel 1 D(m) 20: 38 m

- Propiedad del archivo: CONSTRUNARIO
- Formato: FIEBDC-3/2012
- Programa: Construnario Versión 3.51
- Fecha de los precios: 24/11/2022
- Divisa: EUR

**8002PSR** u Pararrayos serie T de PSR. Condensador atmosférico UNE 21.186/NF-C 17.102/NP 4.426. Nivel 1 D(m) 20: 38 m
Pararrayos certificados con la marca de AENOR conforme a las Normas CTE, UNE 21.186:2011 Anexo “C”, 50.164, NF-C 17.102 y NP 4.426. Para conseguir una protección eficaz se recomienda proyectar sobre el Nivel 1. Los valores (?L) deben estar comprendidos entre 5 y 50µs como indican los gráficos de la Norma UNE 21.186:2011. El aumento de estos valores (?L) no son significativos dado que en ningún caso se pueden sobredimensionar los radios de acción máximos que contempla la norma.
