# Protector contra sobretensiones clase I y II de PSR. Para redes monofásicas en paralelo

- Propiedad del archivo: CONSTRUNARIO
- Formato: FIEBDC-3/2012
- Programa: Construnario Versión 3.51
- Fecha de los precios: 24/11/2022
- Divisa: EUR

**33001PSR** u Protector contra sobretensiones clase I y II de PSR. Para redes monofásicas en paralelo
La serie PRO-LINE Combi proporciona protección Clase I y II contra sobretensiones transitorias para montaje en carril DIN dentro de cuadros generales de distribución eléctrica y están disponibles para derivar impulsos de corriente de 100kA (10/350) para sistemas trifásicos o 50kA (10/350) para sistemas monofásicos. Este conjunto provee un primer y segundo nivel de protección, Tipo I y II, para ser instalados en espacios reducidos. El Titan MOVSGAP utiliza el protector contra sobretensiones debidas al rayo Titan Spark Gap Clase I que es un dispositivo encapsulado y con un sistema de disparo por corrientes tipo rayo que forma parte de la tecnología Spark Gap. Cada Spark Gap emplea un sistema de ignición electrónico que controla el voltaje de cebado en el Spark Gap. El sistema de disparo del Titan Spark Gap permite el conexionado de otros protectores contra sobretensiones transitorias en paralelo sin utilizar bobinas de desacoplo adicionales. Los protectores contra sobretensiones debidas al rayo Titan?Spark gap están disponibles en un rango de niveles de protección para las más críticas necesidades. Tres modelos proporcionan 35kA (10/350)us de corriente de impulso tipo rayo (limp) de protección. Otros modelos de 35kA están disponibles en 0,9kV y 1,5V. Modelos con el sufijo “1” tienen un led indicador de operación adecuada del protector.
