# Lámina PVC-P, RENOLIT ALKORPLAN L Classics 35177-040 de Renolit. 1,5 mm. Gris claro (15 m x 2,15 m)

- Propiedad del archivo: CONSTRUNARIO
- Formato: FIEBDC-3/2012
- Programa: Construnario Versión 3.51
- Fecha de los precios: 02/06/2023
- Divisa: EUR

**35177_040** m2 Lámina PVC-P, RENOLIT ALKORPLAN L Classics 35177-040 de Renolit. 1,5 mm. Gris claro (15 m x 2,15 m)
Precio: 12.03
Lámina impermeabilizante RENOLIT RENOLIT ALKORPLAN L Classic 35177-040 de 1,5 mm de espesor en color gris claro para cubiertas con lastrado.
